# Doble conmutador polar, marco metal bronce blanco

- Propiedad del archivo: CONSTRUNARIO
- Formato: FIEBDC-3/2012
- Programa: Construnario Versión 3.51
- Fecha de los precios: 17/06/2024
- Divisa: EUR
- Código: schneider-el (26/06/2024)

**PSCH_833** u Doble conmutador polar, marco metal bronce blanco
Doble conmutador polar, marco metal bronce blanco de la serie New Unica Studio Metal de SCHNEIDER ELECTRIC, compuesto por Bastidor universal zamak ref. NU7002, Doble conmutador 2 mód., polar ref. NU321318, Marco 1 elemento Studio metal, bronce blanco ref. NU280250, realizado con caja empotrar universal, tubo pvc corrugado Ø16 mm y conductor unipolar 750 V 1,5 mm2 Cu. Instalado y funcionando.

| Código | Ud | Descripción | Rendimiento | Precio | Importe |
|---|---|---|---|---|---|
| SCH_NU7002 | u | Bastidor universal, referencia NU7002 de la serie New Unica de Schneider. Zamak (material) | 1.000 | 1.55 | 1.55 |
| SCH_NU321318 | u | Doble conmutador 2 módulos, referencia NU321318 de la serie New Unica de Schneider. Color: blanco polar (material) | 1.000 | 11.23 | 11.23 |
| SCH_NU280250 | u | Marco 1 elemento metal, referencia NU280250 de la serie New Unica color de Schneider. Color: bronce blanco (material) | 1.000 | 10.73 | 10.73 |
| MTC_TPVCCF16 | m | Tubo PVC corrugado flexible Ø16 mm (material) | 8.000 | 0.27 | 2.16 |
| MTC_CC450750115 | m | Cable cobre H07V-K 450/750 V 1x1,5 mm2 (material) | 48.000 | 0.44 | 21.12 |
| MTC_CEU | u | Caja de empotrar universal (material) | 1.000 | 0.62 | 0.62 |
| MTC_PEQMAT | u | Pequeño material (material) | 1.000 | 0.95 | 0.95 |
| MOC004 | h | Ayudante (mano de obra) | 0.020 | 19.48 | 0.39 |
| MOC060 | h | Oficial 1ª electricista (mano de obra) | 0.200 | 21.61 | 4.32 |
| MOC061 | h | Ayudante electricista (mano de obra) | 0.200 | 19.45 | 3.89 |
|  |  | Costes directos |  |  | 56.96 |

## Recursos

**SCH_NU7002** u Bastidor universal, referencia NU7002 de la serie New Unica de Schneider. Zamak
Bastidor universal Código EAN: 3606489458218

**SCH_NU321318** u Doble conmutador 2 módulos, referencia NU321318 de la serie New Unica de Schneider. Color: blanco polar
Conmutador 2 modulo blanco conmutador estrecho blanco conmutador blanco Código EAN: 3606489455507

**SCH_NU280250** u Marco 1 elemento metal, referencia NU280250 de la serie New Unica color de Schneider. Color: bronce blanco
Marco 1 elemento para mecanismos eléctricos Los marcos New Unica proporcionan una gran flexibilidad de aplicación y uso gracias a su modularidad Código EAN: 3606489452896
