# Pulsador símbolo timbre con luminoso polar, marco metal cobre blanco

- Propiedad del archivo: CONSTRUNARIO
- Formato: FIEBDC-3/2012
- Programa: Construnario Versión 3.51
- Fecha de los precios: 17/06/2024
- Divisa: EUR
- Código: schneider-el (26/06/2024)

**PSCH_859** u Pulsador símbolo timbre con luminoso polar, marco metal cobre blanco
Pulsador símbolo timbre con luminoso polar, marco metal cobre blanco de la serie New Unica Studio Metal de SCHNEIDER ELECTRIC, compuesto por Bastidor universal zamak ref. NU7002, Pulsador 2 mód. Timbre LED localización, polar ref. NU320618CN, Marco 1 elemento Studio metal, cobre blanco ref. NU280257, realizado con caja empotrar universal, tubo pvc corrugado Ø16 mm y conductor unipolar 750 V 1,5 mm2 Cu. Instalado y funcionando.

| Código | Ud | Descripción | Rendimiento | Precio | Importe |
|---|---|---|---|---|---|
| SCH_NU7002 | u | Bastidor universal, referencia NU7002 de la serie New Unica de Schneider. Zamak (material) | 1.000 | 1.55 | 1.55 |
| SCH_NU320618CN | u | Pulsador 2 módulos, referencia NU320618CN de la serie New Unica de Schneider. Símbolo: timbre LED localización. Blanco polar (material) | 1.000 | 15.8 | 15.80 |
| SCH_NU280257M | u | Marco 1 elemento metal, referencia NU280257M de la serie New Unica Color de Schneider. Color: cobre blanco (material) | 1.000 | 10.73 | 10.73 |
| MTC_TPVCCF16 | m | Tubo PVC corrugado flexible Ø16 mm (material) | 8.000 | 0.27 | 2.16 |
| MTC_CC450750115 | m | Cable cobre H07V-K 450/750 V 1x1,5 mm2 (material) | 16.000 | 0.44 | 7.04 |
| MTC_CEU | u | Caja de empotrar universal (material) | 1.000 | 0.62 | 0.62 |
| MTC_PEQMAT | u | Pequeño material (material) | 1.000 | 0.95 | 0.95 |
| MOC004 | h | Ayudante (mano de obra) | 0.020 | 19.48 | 0.39 |
| MOC060 | h | Oficial 1ª electricista (mano de obra) | 0.130 | 21.61 | 2.81 |
| MOC061 | h | Ayudante electricista (mano de obra) | 0.130 | 19.45 | 2.53 |
|  |  | Costes directos |  |  | 44.58 |

## Recursos

**SCH_NU7002** u Bastidor universal, referencia NU7002 de la serie New Unica de Schneider. Zamak
Bastidor universal Código EAN: 3606489458218

**SCH_NU320618CN** u Pulsador 2 módulos
Pulsador 2 módulos Código EAN: 3606489455224

**SCH_NU280257M** u Marco 1 elemento metal, referencia NU280257M de la serie New Unica Color de Schneider. Color: cobre blanco
Marco 1 elemento metal Código EAN: 3606482074613
