# Pulsador de persianas 6A polar, marco metal aluminio negro

- Propiedad del archivo: CONSTRUNARIO
- Formato: FIEBDC-3/2012
- Programa: Construnario Versión 3.51
- Fecha de los precios: 17/06/2024
- Divisa: EUR
- Código: schneider-el (26/06/2024)

**PSCH_869** u Pulsador de persianas 6A polar, marco metal aluminio negro
Pulsador de persianas 6A polar, marco metal aluminio negro de la serie New Unica Studio Metal de SCHNEIDER ELECTRIC, compuesto por Bastidor universal zamak ref. NU7002, Pulsador de persianas, polar ref. NU320718, Marco 1 elemento Studio metal, aluminio negro ref. NU280256, realizado con caja empotrar universal, tubo pvc corrugado Ø16 mm y conductor unipolar 750 V 1,5 mm2 Cu. Instalado y funcionando.

| Código | Ud | Descripción | Rendimiento | Precio | Importe |
|---|---|---|---|---|---|
| SCH_NU7002 | u | Bastidor universal, referencia NU7002 de la serie New Unica de Schneider. Zamak (material) | 1.000 | 1.55 | 1.55 |
| SCH_NU320718 | u | Pulsador de persianas, referencia NU320718 de la serie New Unica de Schneider. Color: blanco polar (material) | 1.000 | 20.88 | 20.88 |
| SCH_NU280256M | u | Marco 1 elemento, referencia NU280256M de la serie New Unica Metal de Schneider. Color: aluminio negro (material) | 1.000 | 10.73 | 10.73 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 54.00 |

## Recursos

**SCH_NU7002** u Bastidor universal, referencia NU7002 de la serie New Unica de Schneider. Zamak
Bastidor universal Código EAN: 3606489458218

**SCH_NU320718** u Pulsador de persianas, referencia NU320718 de la serie New Unica de Schneider. Color: blanco polar
Inserción de conmutador de persiana con rodillo 1 polo Proporciona una manera conveniente de controlar la apertura y el cierre de persianas o persianas Unica está diseñada con funciones inteligentes para que sea flexible en su uso Agregar un marco de diseño para un conjunto completo Código EAN: 3606489455422

**SCH_NU280256M** u Marco 1 elemento, referencia NU280256M de la serie New Unica Metal de Schneider. Color: aluminio negro
Marco 1 elemento Código EAN: 3606482074606
