# Base Schuko 16A 250V polar, marco metal cobre negro

- Propiedad del archivo: CONSTRUNARIO
- Formato: FIEBDC-3/2012
- Programa: Construnario Versión 3.51
- Fecha de los precios: 17/06/2024
- Divisa: EUR
- Código: schneider-el (26/06/2024)

**PSCH_874** u Base Schuko 16A 250V polar, marco metal cobre negro
Base Schuko 16A 250V polar, marco metal cobre negro de la serie New Unica Studio Metal de SCHNEIDER ELECTRIC, compuesto por Bastidor universal zamak ref. NU7002, Schuko, polar ref. NU303718, Marco 1 elemento Studio metal, cobre negro ref. NU280258, realizado con caja empotrar universal, tubo pvc corrugado Ø16 mm y conductor unipolar 750 V 1,5 mm2 Cu. Instalado y funcionando.

| Código | Ud | Descripción | Rendimiento | Precio | Importe |
|---|---|---|---|---|---|
| SCH_NU7002 | u | Bastidor universal, referencia NU7002 de la serie New Unica de Schneider. Zamak (material) | 1.000 | 1.55 | 1.55 |
| SCH_NU303718 | u | Enchufe tipo Schuko, referencia NU303718 de la serie New Unica de Schneider. Color: blanco polar (material) | 1.000 | 5.85 | 5.85 |
| SCH_NU280258M | u | Marco 1 elemento metal, referencia NU280258M de la serie New Unica Color de Schneider. Color: cobre negro (material) | 1.000 | 10.73 | 10.73 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.150 | 21.61 | 3.24 |
| MOC061 | h | Ayudante electricista (mano de obra) | 0.150 | 19.45 | 2.92 |
|  |  | Costes directos |  |  | 38.97 |

## Recursos

**SCH_NU7002** u Bastidor universal, referencia NU7002 de la serie New Unica de Schneider. Zamak
Bastidor universal Código EAN: 3606489458218

**SCH_NU303718** u Enchufe tipo Schuko, referencia NU303718 de la serie New Unica de Schneider. Color: blanco polar
Schuko enchufe toma corriente Código EAN: 3606489453879

**SCH_NU280258M** u Marco 1 elemento metal, referencia NU280258M de la serie New Unica Color de Schneider. Color: cobre negro
Marco 1 elemento metal Código EAN: 3606482074620
