# Base Schuko 16A 250V conexión rápida polar, marco metal aluminio negro

- Propiedad del archivo: CONSTRUNARIO
- Formato: FIEBDC-3/2012
- Programa: Construnario Versión 3.51
- Fecha de los precios: 17/06/2024
- Divisa: EUR
- Código: schneider-el (26/06/2024)

**PSCH_879** u Base Schuko 16A 250V conexión rápida polar, marco metal aluminio negro
Base Schuko 16A 250V conexión rápida polar, marco metal aluminio negro de la serie New Unica Studio Metal de SCHNEIDER ELECTRIC, compuesto por Bastidor universal zamak ref. NU7002, Schuko conexión rápida, polar ref. NU305718, Marco 1 elemento Studio metal, carbono negro ref. NU280253, realizado con caja empotrar universal, tubo pvc corrugado Ø16 mm y conductor unipolar 750 V 1,5 mm2 Cu. Instalado y funcionando.

| Código | Ud | Descripción | Rendimiento | Precio | Importe |
|---|---|---|---|---|---|
| SCH_NU7002 | u | Bastidor universal, referencia NU7002 de la serie New Unica de Schneider. Zamak (material) | 1.000 | 1.55 | 1.55 |
| SCH_NU305718 | u | Enchufe Schuko, conexión rápida, referencia NU305718 de la serie New Unica de Schneider. Color: polar (material) | 1.000 | 5.51 | 5.51 |
| SCH_NU280256M | u | Marco 1 elemento, referencia NU280256M de la serie New Unica Metal de Schneider. Color: aluminio negro (material) | 1.000 | 10.73 | 10.73 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.080 | 21.61 | 1.73 |
| MOC061 | h | Ayudante electricista (mano de obra) | 0.080 | 19.45 | 1.56 |
|  |  | Costes directos |  |  | 35.76 |

## Recursos

**SCH_NU7002** u Bastidor universal, referencia NU7002 de la serie New Unica de Schneider. Zamak
Bastidor universal Código EAN: 3606489458218

**SCH_NU305718** u Enchufe Schuko, conexión rápida, referencia NU305718 de la serie New Unica de Schneider. Color: polar
Enchufe Schuko, conexión rápida Código EAN: 3606489454197

**SCH_NU280256M** u Marco 1 elemento, referencia NU280256M de la serie New Unica Metal de Schneider. Color: aluminio negro
Marco 1 elemento Código EAN: 3606482074606
