# Toma R-TV/SAT serie intermedia polar, marco metal cobre blanco

- Propiedad del archivo: CONSTRUNARIO
- Formato: FIEBDC-3/2012
- Programa: Construnario Versión 3.51
- Fecha de los precios: 17/06/2024
- Divisa: EUR
- Código: schneider-el (26/06/2024)

**PSCH_918** u Toma R-TV/SAT serie intermedia polar, marco metal cobre blanco
Toma R-TV/SAT serie intermedia polar, marco metal cobre blanco de la serie New Unica Studio Metal de SCHNEIDER ELECTRIC, compuesto por Bastidor universal zamak ref. NU7002, Toma R-TV/SAT Serie intermedia, polar ref. NU345618, Marco 1 elemento Studio metal, cobre blanco ref. NU280257, realizado con caja empotrar universal, tubo pvc corrugado Ø16 mm y cable coaxial RG6. Instalado y funcionando.

| Código | Ud | Descripción | Rendimiento | Precio | Importe |
|---|---|---|---|---|---|
| SCH_NU7002 | u | Bastidor universal, referencia NU7002 de la serie New Unica de Schneider. Zamak (material) | 1.000 | 1.55 | 1.55 |
| SCH_NU345618 | u | Toma R-TV/SAT serie intermedia, referencia NU345618 de la serie New Unica de Schneider. Color: blanco polar (material) | 1.000 | 28.92 | 28.92 |
| SCH_NU280257M | u | Marco 1 elemento metal, referencia NU280257M de la serie New Unica Color de Schneider. Color: cobre blanco (material) | 1.000 | 10.73 | 10.73 |
| MTC_TPVCCF16 | m | Tubo PVC corrugado flexible Ø16 mm (material) | 8.000 | 0.27 | 2.16 |
| MTC_CCOAXRG6 | m | Cable coaxial RG6 (material) | 8.000 | 1.51 | 12.08 |
| MTC_CEU | u | Caja de empotrar universal (material) | 1.000 | 0.62 | 0.62 |
| MTC_PEQMAT | u | Pequeño material (material) | 1.000 | 0.95 | 0.95 |
| MOC004 | h | Ayudante (mano de obra) | 0.020 | 19.48 | 0.39 |
| MOC060 | h | Oficial 1ª electricista (mano de obra) | 0.130 | 21.61 | 2.81 |
| MOC061 | h | Ayudante electricista (mano de obra) | 0.130 | 19.45 | 2.53 |
|  |  | Costes directos |  |  | 62.74 |

## Recursos

**SCH_NU7002** u Bastidor universal, referencia NU7002 de la serie New Unica de Schneider. Zamak
Bastidor universal Código EAN: 3606489458218

**SCH_NU345618** u Toma R-TV/SAT serie intermedia, referencia NU345618 de la serie New Unica de Schneider. Color: blanco polar
Toma R-TV/SAT serie intermedia Código EAN: 3606489467388

**SCH_NU280257M** u Marco 1 elemento metal, referencia NU280257M de la serie New Unica Color de Schneider. Color: cobre blanco
Marco 1 elemento metal Código EAN: 3606482074613
