# Toma RJ45 S-One cat. 6 UTP 2 módulos polar, marco metal aluminio negro

- Propiedad del archivo: CONSTRUNARIO
- Formato: FIEBDC-3/2012
- Programa: Construnario Versión 3.51
- Fecha de los precios: 17/06/2024
- Divisa: EUR
- Código: schneider-el (26/06/2024)

**PSCH_930** u Toma RJ45 S-One cat. 6 UTP 2 módulos polar, marco metal aluminio negro
Toma RJ45 S-One cat. 6 UTP 2 módulos polar, marco metal aluminio negro de la serie New Unica Studio Metal de SCHNEIDER ELECTRIC, compuesto por Bastidor universal zamak ref. NU7002, Toma RJ45 cat.6 UTP 2 mód., polar ref. NU341518, Marco 1 elemento Studio metal, aluminio negro ref. NU280256, realizado con caja empotrar universal, tubo pvc corrugado Ø20 mm y cable UTP cat. 6. Instalado y funcionando.

| Código | Ud | Descripción | Rendimiento | Precio | Importe |
|---|---|---|---|---|---|
| SCH_NU7002 | u | Bastidor universal, referencia NU7002 de la serie New Unica de Schneider. Zamak (material) | 1.000 | 1.55 | 1.55 |
| SCH_NU341518 | u | Toma RJ45 categoría 6 UTP 2 módulos, referencia NU341518 de la serie New Unica de Schneider. Color: blanco polar (material) | 1.000 | 23.65 | 23.65 |
| SCH_NU280256M | u | Marco 1 elemento, referencia NU280256M de la serie New Unica Metal de Schneider. Color: aluminio negro (material) | 1.000 | 10.73 | 10.73 |
| MTC_TPVCCF20 | m | Tubo PVC corrugado flexible Ø20 mm (material) | 8.000 | 0.34 | 2.72 |
| MTC_CUTPC6 | m | Cable UTP categoría 6 (material) | 8.000 | 0.85 | 6.80 |
| MTC_CEU | u | Caja de empotrar universal (material) | 1.000 | 0.62 | 0.62 |
| MTC_PEQMAT | u | Pequeño material (material) | 1.000 | 0.95 | 0.95 |
| MOC004 | h | Ayudante (mano de obra) | 0.020 | 19.48 | 0.39 |
| MOC060 | h | Oficial 1ª electricista (mano de obra) | 0.130 | 21.61 | 2.81 |
| MOC061 | h | Ayudante electricista (mano de obra) | 0.130 | 19.45 | 2.53 |
|  |  | Costes directos |  |  | 52.75 |

## Recursos

**SCH_NU7002** u Bastidor universal, referencia NU7002 de la serie New Unica de Schneider. Zamak
Bastidor universal Código EAN: 3606489458218

**SCH_NU341518** u Toma RJ45 categoría 6 UTP 2 módulos, referencia NU341518 de la serie New Unica de Schneider. Color: blanco polar
Toma RJ45 dedicada para categoría 6 Ideal para que conecte sus dispositivos en su sala o habitación Unica está diseñada con funciones inteligentes para que sea flexible en su uso Agregar un marco de diseño para un conjunto completo Código EAN: 3606489466794

**SCH_NU280256M** u Marco 1 elemento, referencia NU280256M de la serie New Unica Metal de Schneider. Color: aluminio negro
Marco 1 elemento Código EAN: 3606482074606
