# Cargador simple USB 1.000 mA 1 módulo polar, marco metal cobre blanco

- Propiedad del archivo: CONSTRUNARIO
- Formato: FIEBDC-3/2012
- Programa: Construnario Versión 3.51
- Fecha de los precios: 17/06/2024
- Divisa: EUR
- Código: schneider-el (26/06/2024)

**PSCH_988** u Cargador simple USB 1.000 mA 1 módulo polar, marco metal cobre blanco
Cargador simple USB 1.000 mA 1 módulo polar, marco metal cobre blanco de la serie New Unica Studio Metal de SCHNEIDER ELECTRIC, compuesto por Bastidor universal zamak ref. NU7002, Cargador simple USB 1A 2 mód., polar ref. NU342818, Tapa ciega 1 mód., polar ref. NU986518, Marco 1 elemento Studio metal, cobre blanco ref. Marco de 1 elemento New Unica Studio Metal color Cobre con soporte blanco, realizado con caja empotrar universal, tubo pvc corrugado Ø20 mm y conductor unipolar 750 V 2,5 mm2 Cu. Instalado y funcionando.

| Código | Ud | Descripción | Rendimiento | Precio | Importe |
|---|---|---|---|---|---|
| SCH_NU7002 | u | Bastidor universal, referencia NU7002 de la serie New Unica de Schneider. Zamak (material) | 1.000 | 1.55 | 1.55 |
| SCH_NU342818 | u | Cargador simple USB 1A 2 módulo, referencia NU342818 de la serie New Unica Color de Schneider. Color: polar (material) | 1.000 | 39.66 | 39.66 |
| SCH_NU986518 | u | Tapa ciega 1 módulo, referencia NU986518 de la serie New Unica de Schneider. Color: polar (material) | 1.000 | 2.23 | 2.23 |
| SCH_NU280257M | u | Marco 1 elemento metal, referencia NU280257M de la serie New Unica Color de Schneider. Color: cobre blanco (material) | 1.000 | 10.73 | 10.73 |
| MTC_TPVCCF20 | m | Tubo PVC corrugado flexible Ø20 mm (material) | 8.000 | 0.34 | 2.72 |
| MTC_CC450750125 | m | Cable cobre H07V-K 450/750 V 1x2,5 mm2 (material) | 16.000 | 0.71 | 11.36 |
| MTC_CEU | u | Caja de empotrar universal (material) | 1.000 | 0.62 | 0.62 |
| MTC_PEQMAT | u | Pequeño material (material) | 1.000 | 0.95 | 0.95 |
| MOC004 | h | Ayudante (mano de obra) | 0.020 | 19.48 | 0.39 |
| MOC060 | h | Oficial 1ª electricista (mano de obra) | 0.130 | 21.61 | 2.81 |
| MOC061 | h | Ayudante electricista (mano de obra) | 0.130 | 19.45 | 2.53 |
|  |  | Costes directos |  |  | 75.55 |

## Recursos

**SCH_NU7002** u Bastidor universal, referencia NU7002 de la serie New Unica de Schneider. Zamak
Bastidor universal Código EAN: 3606489458218

**SCH_NU342818** u Cargador simple USB 1A 2 módulo, referencia NU342818 de la serie New Unica Color de Schneider. Color: polar
Toma para cargador doble tipo USB 2.100 mA de la gama new unica tecnologia 3.0 Código EAN: 3606489455866

**SCH_NU986518** u Tapa ciega 1 módulo, referencia NU986518 de la serie New Unica de Schneider. Color: polar
Tapa ciega 1 módulo Código EAN: 3606489459161

**SCH_NU280257M** u Marco 1 elemento metal, referencia NU280257M de la serie New Unica Color de Schneider. Color: cobre blanco
Marco 1 elemento metal Código EAN: 3606482074613
