# Toma HDMI 1 módulo antracita, marco metal cobre blanco

- Propiedad del archivo: CONSTRUNARIO
- Formato: FIEBDC-3/2012
- Programa: Construnario Versión 3.51
- Fecha de los precios: 17/06/2024
- Divisa: EUR
- Código: schneider-el (26/06/2024)

**PSCH_997** u Toma HDMI 1 módulo antracita, marco metal cobre blanco
Toma HDMI 1 módulo antracita, marco metal cobre blanco de la serie New Unica Studio Metal de SCHNEIDER ELECTRIC, compuesto por Bastidor universal zamak ref. NU7002, Toma HDMI 1 mód., antracita ref. NU343054, Tapa ciega 1 mód., antracita ref. NU986554, Marco 1 elemento Studio metal, cobre blanco ref. Marco de 1 elemento New Unica Studio Metal color Cobre con soporte blanco, realizado con caja empotrar universal, tubo pvc corrugado Ø32 mm y cable HDMI 9 mm. Instalado y funcionando.

| Código | Ud | Descripción | Rendimiento | Precio | Importe |
|---|---|---|---|---|---|
| SCH_NU7002 | u | Bastidor universal, referencia NU7002 de la serie New Unica de Schneider. Zamak (material) | 1.000 | 1.55 | 1.55 |
| SCH_NU343054 | u | Toma HDMI 1 módulo, referencia NU343054 de la serie New Unica de Schneider, Color: antracita (material) | 1.000 | 47.88 | 47.88 |
| SCH_NU986554 | u | Tapa ciega 1 módulo, modelo NU986554 de la serie New Unica de Schneider. Color: antracita (material) | 1.000 | 5.97 | 5.97 |
| SCH_NU280257M | u | Marco 1 elemento metal, referencia NU280257M de la serie New Unica Color de Schneider. Color: cobre blanco (material) | 1.000 | 10.73 | 10.73 |
| MTC_TPVCCF32 | m | Tubo PVC corrugado flexible Ø32 mm (material) | 8.000 | 0.66 | 5.28 |
| MTC_CHDMI9 | m | Cable HDMI 9mm (material) | 8.000 | 10.33 | 82.64 |
| MTC_CEU | u | Caja de empotrar universal (material) | 1.000 | 0.62 | 0.62 |
| MTC_PEQMAT | u | Pequeño material (material) | 1.000 | 0.95 | 0.95 |
| MOC004 | h | Ayudante (mano de obra) | 0.020 | 19.48 | 0.39 |
| MOC060 | h | Oficial 1ª electricista (mano de obra) | 0.130 | 21.61 | 2.81 |
| MOC061 | h | Ayudante electricista (mano de obra) | 0.130 | 19.45 | 2.53 |
|  |  | Costes directos |  |  | 161.35 |

## Recursos

**SCH_NU7002** u Bastidor universal, referencia NU7002 de la serie New Unica de Schneider. Zamak
Bastidor universal Código EAN: 3606489458218

**SCH_NU343054** u Toma HDMI 1 módulo, referencia NU343054 de la serie New Unica de Schneider, Color: antracita
Toma HDMI 1 módulo Código EAN: 3606489455941

**SCH_NU986554** u Tapa ciega 1 módulo, modelo NU986554 de la serie New Unica de Schneider. Color: antracita
Tapa ciega 1 módulo Código EAN: 3606489459192

**SCH_NU280257M** u Marco 1 elemento metal, referencia NU280257M de la serie New Unica Color de Schneider. Color: cobre blanco
Marco 1 elemento metal Código EAN: 3606482074613
