# Micromódulo regulador de iluminación Wiser, referencia CCT5010-0002 de Schneider

- Propiedad del archivo: CONSTRUNARIO
- Formato: FIEBDC-3/2012
- Programa: Construnario Versión 3.51
- Fecha de los precios: 17/06/2024
- Divisa: EUR

**SCH_CCT50100002** u Micromódulo regulador de iluminación Wiser, referencia CCT5010-0002 de Schneider
Precio: 101.54
Reemplaza o convierte un interruptor o atenuador tradicional en un atenuador conectado Instalado dentro de una caja de pared o en una caja de instalación cerca de la iluminación Se utiliza para cambiar y atenuar lámparas incandescentes, halógenas, fluorescentes o LED, máx. 200 W Control de conmutación local o atenuación arriba/abajo con botón pulsador conectado al micromódulo Control remoto con la aplicación Wiser by SE Código EAN: 3606481909756
