# Soporte de sobremesa Gateway Wiser, referencia CCT501400-0001 de Schneider

- Propiedad del archivo: CONSTRUNARIO
- Formato: FIEBDC-3/2012
- Programa: Construnario Versión 3.51
- Fecha de los precios: 17/06/2024
- Divisa: EUR

**SCH_CCT5014000001** u Soporte de sobremesa Gateway Wiser, referencia CCT501400-0001 de Schneider
Precio: 16.89
Soporte para colocar el Gateway Wiser en una mesa, estante u otra superficie plana Base de goma con bordes para limitar cualquier movimiento El Gateway de Wiser es el concentrador y controlador maestro de todos los dispositivos Wiser en el hogar. Wiser lleva al usuario final comodidad, conveniencia y seguridad en el hogar. Compatible con soluciones de control por voz: Amazon Alexa, Google Assistant y Atajos de Siri. Código EAN: 3606489709891
