# Sensor inalámbrico de apertura de puertas/ventanas Wiser, referencia CCT591011 de Schneider

- Propiedad del archivo: CONSTRUNARIO
- Formato: FIEBDC-3/2012
- Programa: Construnario Versión 3.51
- Fecha de los precios: 17/06/2024
- Divisa: EUR

**SCH_CCT591011** u Sensor inalámbrico de apertura de puertas/ventanas Wiser, referencia CCT591011 de Schneider
Precio: 51.71
Aumenta la seguridad en tu hogar No requiere cableado Ahorra energía cuando se utiliza junto con el sensor de temperatura Wiser Verifica el estado actual dondequiera que estés con la aplicación Wiser by SE Recibe notificaciones en tu smartphone Código EAN: 3606489527105
