# Sensor inalámbrico de inundación Wiser, referencia CCT592011 de Schneider

- Propiedad del archivo: CONSTRUNARIO
- Formato: FIEBDC-3/2012
- Programa: Construnario Versión 3.51
- Fecha de los precios: 17/06/2024
- Divisa: EUR

**SCH_CCT592011** u Sensor inalámbrico de inundación Wiser, referencia CCT592011 de Schneider
Precio: 60.15
Evita daños por fugas de agua Para integrarse con su sistema Wiser para el hogar inteligente No requiere cableado Puesta en marcha simple y rápida Obtén advertencias mediante la alarma integrada y/o notificaciones en tu smartphone Código EAN: 3606489527112
