# Sensor de temperatura/humedad Wiser, referencia CCT593011 de Schneider

- Propiedad del archivo: CONSTRUNARIO
- Formato: FIEBDC-3/2012
- Programa: Construnario Versión 3.51
- Fecha de los precios: 17/06/2024
- Divisa: EUR

**SCH_CCT593011** u Sensor de temperatura/humedad Wiser, referencia CCT593011 de Schneider
Precio: 61.39
Para integrarse con su sistema Wiser para el hogar inteligente Controle la temperatura y la humedad de forma remota a través de la aplicación Wiser by SE El protocolo de comunicación es Zigbee. Instalación sencilla con tornillos o cinta Funciona con batería, vida útil de hasta 5 años Código EAN: 3606489527129
