# Controlador lógico Wiser for KNX, referencia LSS100100 de Schneider

- Propiedad del archivo: CONSTRUNARIO
- Formato: FIEBDC-3/2012
- Programa: Construnario Versión 3.51
- Fecha de los precios: 17/06/2024
- Divisa: EUR

**SCH_LSS100100** u Controlador lógico Wiser for KNX, referencia LSS100100 de Schneider
Precio: 1587.18
Controlador lógico KNX para dotar de la máxima funcionalidad las insalaciones KNX Equipo multiprotocolo, aparte de KNX es capaz de comunicar con ModBus RTU y TCP, BACNET, Enocean y DMX Dispone de APP para Android e iOS para el control en local y a través del cloud Código EAN: 3606480595998
