# Controlador lógico KNX SpaceLynk, referencia LSS100200 de Schneider

- Propiedad del archivo: CONSTRUNARIO
- Formato: FIEBDC-3/2012
- Programa: Construnario Versión 3.51
- Fecha de los precios: 17/06/2024
- Divisa: EUR

**SCH_LSS100200** u Controlador lógico KNX SpaceLynk, referencia LSS100200 de Schneider
Precio: 1961.30
SpaceLynk de Schneider Electric es la forma más sencilla de construir soluciones completas de automatización de edificios para segmentos comerciales. Solución completa de automatización de edificios para edificios pequeños y medianos con una arquitectura completa que incluye KNX, control DALI), medición (oferta Modbus, Smartlink RTU e IP) y gestión de calderas (SSL). Solución completa de automatización de edificios para grandes edificios con una arquitectura completa gestionada por BMS de Schneider Electric y KNX, control y medición DALI (oferta Modbus, Smartlink RTU e IP). SpaceLYnk puede utilizarse de varias maneras: Como pasarela para traducir y habilitar la comunicación entre diferentes productos. Como agregador para almacenar, analizar y enviar los datos (archivo .csv, por ejemplo). Como interfaz de usuario para mostrar información relevante en dispositivos móviles. Como controlador de eventos que envía correo electrónico en caso de problemas. Aplicaciones: Funciones lógicas. Visualización de WEB SCADA para PC y dispositivos táctiles. Pasarela estándar entre KNX y Modbus RTU/TCP. Servidor BACnet (500 puntos). Integración con dispositivos de otros fabricantes a través de RS-232 (IR, AV). Programación. Streaming de cámara. Registro de datos con tendencias. Plantillas Modbus prefabricadas. Programación sencilla de bloques. Hasta 50 usuarios con un nombre de usuario y una contraseña diferentes. Controlador específico de aplicación BACnet certificado BACnet (B-ASC). Nuevos iconos. Tensión de alimentación: 24 V CC. Consumo: 2 W. Indicador LED 1: LED verde (carga de la CPU). Indicador LED 2: LED verde (funcionamiento) o LED rojo (restablecimiento). Interfaz: 1x KNX, 1x10BaseT/100BaseTX, 1x RS-485 (con resistencias de polarización de 47 k Ohm, sin terminación), 1x RS-232, 1x USB2.0, 1x botón de comando de reinicio. Terminal: Bus KNX: Borne de conexión del bus 2 x 0,8 mm. Fuente de alimentación: Abrazadera, 0,5 mm²-1,5 mm². Serie: Abrazadera, 0,5 mm²-1,5 mm². Funcionamiento: -5 °C a +45 °C. Entorno: Puede utilizarse a alturas de hasta 2000 m por encima del nivel del mar (MSL). Máx. humedad: 93 %, sin condensación. Dimensiones: 90 x 52 x 58 mm (AlxAnxP). Ancho del dispositivo: 3 módulos, aprox. 54 mm. NOTA: Las visualizaciones se pueden generar automáticamente para smartphones, tabletas y paneles táctiles usando el software EConfigure KNX Lite (LSS900100). Código EAN: 3606480715723
