# Schuko + 2 cargador USB 2400 mA, referencia MTN2366-0325 de la serie Elegance de Schneider. Color: blanco activo

- Propiedad del archivo: CONSTRUNARIO
- Formato: FIEBDC-3/2012
- Programa: Construnario Versión 3.51
- Fecha de los precios: 17/06/2024
- Divisa: EUR

**SCH_MTN23660325** u Schuko + 2 cargador USB 2400 mA, referencia MTN2366-0325 de la serie Elegance de Schneider. Color: blanco activo
Precio: 86.97
Enchufe 2P+T con cargador USB 2.4A Solución de carga USB para uso doméstico Un sistema con muchas combinaciones posibles Fáciles de instalar Agregar un marco de diseño para un conjunto completo Código EAN: 3606489429843
