# Tecla simple, referencia MTN3300-6035 de la serie D-Life de Schneider. Color: ártico

- Propiedad del archivo: CONSTRUNARIO
- Formato: FIEBDC-3/2012
- Programa: Construnario Versión 3.51
- Fecha de los precios: 17/06/2024
- Divisa: EUR

**SCH_MTN33006035** u Tecla simple, referencia MTN3300-6035 de la serie D-Life de Schneider. Color: ártico
Precio: 4.26
Tecla simple para mecanismo de la gama D-Life de color ártico. Código EAN: 3606480887956
