# Tecla simple para mecanismos de persianas, referencia MTN3855-6050 de la serie D-life de Schneider. Color: niquel

- Propiedad del archivo: CONSTRUNARIO
- Formato: FIEBDC-3/2012
- Programa: Construnario Versión 3.51
- Fecha de los precios: 17/06/2024
- Divisa: EUR

**SCH_MTN38556050** u Tecla simple para mecanismos de persianas, referencia MTN3855-6050 de la serie D-life de Schneider. Color: niquel
Precio: 40.74
Agréguelo a su interruptor o inserción de pulsador para obtener un conjunto completo. Termoplástico de calidad del material, sin halógenos. Un sistema con muchas combinaciones posibles Fáciles de instalar Código EAN: 3606480888410
