# Marco 1 elemento, referencia MTN4010-3035 de la serie Elegance de Schneider. Color: blanco activo

- Propiedad del archivo: CONSTRUNARIO
- Formato: FIEBDC-3/2012
- Programa: Construnario Versión 3.51
- Fecha de los precios: 17/06/2024
- Divisa: EUR

**SCH_MTN40103035** u Marco 1 elemento, referencia MTN4010-3035 de la serie Elegance de Schneider. Color: blanco activo
Precio: 3.85
Marco 1 elemento Código EAN: 3606481189899
