# Marco 1 elemento, referencia MTN403114 de la serie Elegance de Schneider. Color: gris rodio

- Propiedad del archivo: CONSTRUNARIO
- Formato: FIEBDC-3/2012
- Programa: Construnario Versión 3.51
- Fecha de los precios: 17/06/2024
- Divisa: EUR

**SCH_MTN403114** u Marco 1 elemento, referencia MTN403114 de la serie Elegance de Schneider. Color: gris rodio
Precio: 30.59
Marco 1 elemento de la serie Elegance Código EAN: 3606485111162
