# Marco 1 elemento, referencia MTN404104 de la serie Elegance de Schneider. Color: cristal verde

- Propiedad del archivo: CONSTRUNARIO
- Formato: FIEBDC-3/2012
- Programa: Construnario Versión 3.51
- Fecha de los precios: 17/06/2024
- Divisa: EUR

**SCH_MTN404104** u Marco 1 elemento, referencia MTN404104 de la serie Elegance de Schneider. Color: cristal verde
Precio: 39.50
Marco 1 elemento Código EAN: 3606485111414
