# Cargador doble USB Tipo A 2;1 A, referencia MTN4366-0100 de Schneider. Ccompatible con la gama Elegance y D-Life

- Propiedad del archivo: CONSTRUNARIO
- Formato: FIEBDC-3/2012
- Programa: Construnario Versión 3.51
- Fecha de los precios: 17/06/2024
- Divisa: EUR

**SCH_MTN43660100** u Cargador doble USB Tipo A 2;1 A, referencia MTN4366-0100 de Schneider. Ccompatible con la gama Elegance y D-Life
Precio: 68.52
Cargador USB 2.0 con dos salidas. Solución de carga USB para uso doméstico Un sistema con muchas combinaciones posibles Agregar un marco de diseño para un conjunto completo Código EAN: 3606480996290
