# Caja superficie detector presencia, referencia MTN550619 de la serie Argus de Schneider

- Propiedad del archivo: CONSTRUNARIO
- Formato: FIEBDC-3/2012
- Programa: Construnario Versión 3.51
- Fecha de los precios: 17/06/2024
- Divisa: EUR

**SCH_MTN550619** u Caja superficie detector presencia, referencia MTN550619 de la serie Argus de Schneider
Precio: 9.60
Caja de superfi cie para ARGUS Presencia de SCHNEIDER ELECTRIC. Para montar en superficie los dispositivos ARGUS presencia. Para completar: ARGUS Presencia ref. 550590/91. KNX-ARGUS Presencia ref. 630590/91/92. Código EAN: 3606485007854
