# Pulsador multifunción KNX elegance de dos elementos, referencia MTN617219 de Schneider. Color: blanco

- Propiedad del archivo: CONSTRUNARIO
- Formato: FIEBDC-3/2012
- Programa: Construnario Versión 3.51
- Fecha de los precios: 17/06/2024
- Divisa: EUR

**SCH_MTN617219** u Pulsador multifunción KNX elegance de dos elementos, referencia MTN617219 de Schneider. Color: blanco
Precio: 156.40
Pulsador de 2 elementos (4 teclas) plus blanco de SCHNEIDER ELECTRIC, con acoplador al bus integrado, con leds indicadores de estado con realimentación. Permite la configuración de cada tecla por separado para las funciones de conmutación, conexión, regulación, persianas, flancos, cursor desplazable y escena. Con función de bloqueo y módulo de escenas. Incuye tapa de revoque. Código EAN: 3606485099439
