# Pulsador multifunción KNX elegance de dos elementos, referencia MTN617225 de Schneider. Color: blanco activo

- Propiedad del archivo: CONSTRUNARIO
- Formato: FIEBDC-3/2012
- Programa: Construnario Versión 3.51
- Fecha de los precios: 17/06/2024
- Divisa: EUR

**SCH_MTN617225** u Pulsador multifunción KNX elegance de dos elementos, referencia MTN617225 de Schneider. Color: blanco activo
Precio: 157.83
Pulsador de 2 elementos (4 teclas) plus blanco activo, con acoplador al bus integrado, con leds indicadores de estado con realimentación. Permite la configuración de cada tecla por separado para las funciones de conmutación, conexión, regulación, persianas, flancos, cursor desplazable y escena. Con función de bloqueo y módulo de escenas. Incluye tapa de revoque. Código EAN: 3606485099446
