# Tecla pulsación persianas Elegance, referencia MTN619419 de Schneider. Color: marfil

- Propiedad del archivo: CONSTRUNARIO
- Formato: FIEBDC-3/2012
- Programa: Construnario Versión 3.51
- Fecha de los precios: 17/06/2024
- Divisa: EUR

**SCH_MTN619419** u Tecla pulsación persianas Elegance, referencia MTN619419 de Schneider. Color: marfil
Precio: 8.15
Tecla pulsación persianas Código EAN: 3606485099552
