# Pulsador multifunción elegance KNX de cuatro elementos con termostato, referencia MTN6214-0460 de Schneider. Color: aluminio

- Propiedad del archivo: CONSTRUNARIO
- Formato: FIEBDC-3/2012
- Programa: Construnario Versión 3.51
- Fecha de los precios: 17/06/2024
- Divisa: EUR

**SCH_MTN62140460** u Pulsador multifunción elegance KNX de cuatro elementos con termostato, referencia MTN6214-0460 de Schneider. Color: aluminio
Precio: 382.03
Pulsador multifunción de cuatro elementos (8 teclas) con termostato y receptor iR, acoplador integrado aluminio Código EAN: 3606480210808
