# Detector de presencia ARGUS Basic Blanco, referencia MTN630719 de Schneider. Color: polar

- Propiedad del archivo: CONSTRUNARIO
- Formato: FIEBDC-3/2012
- Programa: Construnario Versión 3.51
- Fecha de los precios: 17/06/2024
- Divisa: EUR

**SCH_MTN630719** u Detector de presencia ARGUS Basic Blanco, referencia MTN630719 de Schneider. Color: polar
Precio: 204.98
Detector de presencia ARGUS 360 blanco de SCHNEIDER ELECTRIC, para montaje en techo. Tecnología de detección por infrarojos. Con rangos de detección de hasa 8 metros de radio siguiendo las pautas de montaje especificadas. Cada bloque lógico del detector actua como un dispositivo independiente al resto de bloques, de manera que en un solo aparato físico se pueden aglutinar las funciones de hasta 5 detectores diferentes, con rangos y sensibilidades diferentes. Sensor de luminosidad integrado desde 10 a 2000 luxes. Cada bloque permite ser configurado como detector de presencia, es decir, evaluando constantemente la luminosidad, o bien como detector de movimiento, evaluando la luminosidad solo en el momento de una detección. El tiempo configurado para el apagado puede ser fijo, o auto-ajustarse en función de la cantidad de movimientos que se detectan, de manera que se evite el apagado prematuro de las cargas. Con acoplador de bus integrado. Suministro: Con borne de conexión de bus y bastidor Código EAN: 3606485099767
