# Detector de movimiento ARGUS superficie 220, referencia MTN632515 de Schneider. Color: marrón

- Propiedad del archivo: CONSTRUNARIO
- Formato: FIEBDC-3/2012
- Programa: Construnario Versión 3.51
- Fecha de los precios: 17/06/2024
- Divisa: EUR

**SCH_MTN632515** u Detector de movimiento ARGUS superficie 220, referencia MTN632515 de Schneider. Color: marrón
Precio: 361.42
Detector de movimiento ARGUS 220 marrón de SCHNEIDER ELECTRIC, para montaje en superficie en interior o exterior. En el momento de detectar un movimiento se actúa o no en función de la luminosidad existente. Este umbral de luminosidad se pude configurar con un potenciómetro o a través de los parámetros del dispositivo. Tiene un área de cobertura de 220º y un rango de detección de 16 metros. Dispone de 4 bloques para realizar diferentes funciones separadas. Con acoplador de bus integrado. Código EAN: 3606485104874
