# Detector de movimiento KNX Argus 220 BRC, referencia MTN632519 de Schneider

- Propiedad del archivo: CONSTRUNARIO
- Formato: FIEBDC-3/2012
- Programa: Construnario Versión 3.51
- Fecha de los precios: 17/06/2024
- Divisa: EUR

**SCH_MTN632519** u Detector de movimiento KNX Argus 220 BRC, referencia MTN632519 de Schneider
Precio: 203.95
Detector de movimiento de exteriores ARGUS 220 blanco de SCHNEIDER ELECTRIC, para montaje en superficie. En el momento de detectar un movimiento se actúa o no en función de la luminosidad existente. Este umbral de luminosidad se pude confi gurar con un potenciometro o a través de los parámetros del dispositivo. Tiene un área de cobertura de 220º y un rango de detección de 16 metros. Dispone de 4 bloques para realizar diferentes funciones separadas. Con acoplador de bus integrado. Código EAN: 3606485104881
