# Detector de movimiento ARGUS de empotrar 180/2,20m marfil - elegance, referencia MTN631719 de Schneider

- Propiedad del archivo: CONSTRUNARIO
- Formato: FIEBDC-3/2012
- Programa: Construnario Versión 3.51
- Fecha de los precios: 17/06/2024
- Divisa: EUR

**SCH_MTN632714** u Detector de movimiento ARGUS de empotrar 180/2,20m marfil - elegance, referencia MTN631719 de Schneider
Precio: 141.82
Detector de movimiento ARGUS 180/220 antracita de SCHNEIDER ELECTRIC, para montaje empotrado. En el momento de detectar un movimiento se actúa o no en función de la luminosidad existente. Este umbral de luminosidad se pude configurar con un potenciometro o a través de los parámetros del dispositivo. Tiene un área de cobertura de 180º y un rango de detección de 8 metros. Dispone de 5 bloques para realizar diferentes funciones separadas. Permite funciones de maestro - esclavo. Con acoplador de bus integrado y bastidor. Código EAN: 3606485099842
