# Entrada binaria carril DIN 4 entradas 10 V, referencia MTN644492 de Schneider

- Propiedad del archivo: CONSTRUNARIO
- Formato: FIEBDC-3/2012
- Programa: Construnario Versión 3.51
- Fecha de los precios: 17/06/2024
- Divisa: EUR

**SCH_MTN644492** u Entrada binaria carril DIN 4 entradas 10 V, referencia MTN644492 de Schneider
Precio: 230.40
Entrada binaria para carril DIN 4 elementos a 10 VCC Módulos de entradas binarias para conectar relés o contactos independientes y actuar sobre el bus en función de los eventos a la entrada. Para montaje en caja universal detrás de mecanismos convencionales o caja de empalmes. Con acoplador de bus integrado. Conexión con borne de conexión de bus. Funciones de conmutación, regulación, persianas, flancos, envío cíclico, bits desplazables, activación, memorización de escenas, contador de pulsos, contador de conmutaciones, reset contador, monitorización cíclica, dos objetos por función. Código EAN: 3606485099996
