# Actuador binario carril DIN 4 canales 230 V 16 A, referencia MTN647593 de Schneider

- Propiedad del archivo: CONSTRUNARIO
- Formato: FIEBDC-3/2012
- Programa: Construnario Versión 3.51
- Fecha de los precios: 17/06/2024
- Divisa: EUR

**SCH_MTN647593** u Actuador binario carril DIN 4 canales 230 V 16 A, referencia MTN647593 de Schneider
Precio: 324.97
Para la conmutación independiente de cargas mediante contactos NA. Todas las salidas de conmutador de 230 V se pueden utilizar con conmutadores manuales. Con acoplador de bus integrado. El dispositivo se conecta a la red mediante terminales de tornillo. cada segundo la conexión L se puentea internamente. Un LED verde indica que está listo para funcionar después de cargar la aplicación. Para la instalación en carriles DIN TH35 de acuerdo con la norma EN 60715. El bus se conecta mediante un borne de conexión de bus. no es necesario un segmento de datos. Funciones del software KNX: Funcionamiento como contacto abierto o NA, funciones de retardo para cada canal, función de iluminación de escalera con/sin función OFF manual. Advertencia de recorte para función de iluminación de escalera, bloqueo y operación lógica adicional o funcionamiento prioritario, escenas, función de realimentación de estado por canal, función central. Parametrización completa para la caída y recuperación de tensión de bus, comportamiento de descarga parametrizable. Tensión nominal: 100-240 V CA ±10 %. Tensión de funcionamiento: mín. 90 V CA - máx. 265 V CA. Frecuencia de red: 50-60 Hz ±10 %. Para cada contacto de conmutación: Corriente de conmutación: 16 A, cos phi 0,6. Funcionamiento AC1: máx. 16 A. Funcionamiento AC3: máx. 10 A. Funcionamiento AC5: máx. 16 A. Capacidad de conmutación de corriente CC: máx. 16 A/24 V CC. Duración de la salida: Mecánica: >1000000. Operación AC1/AC3/AC5: >3x10000. 230 V, 1 A resistivo: >8x100000. Carga nominal. Lámparas incandescentes: 100 V CA, máx. 1600 W. CA 230 V, máx. 3600 W. CA 240 V, máx. 3840 W. Lámparas halógenas: 100 V CA, máx. 1086 W. CA 230 V, máx. 2500 W. CA 240 V, máx. 2608 W. Lámparas fluorescentes: 100 V CA, máx. 1086 VA. 230 V CA, máx. 2500 VA. 240 V CA, máx. 2608 VA compensados en paralelo. Carga capacitiva: 230 V CA, 16 A, máx. 200 µF Rendimiento de conmutación mínimo: 100 mA/12 V CA/CC. Corriente de conexión máxima: 150 µs: 600 A. 250 µs: 480 A. 600 µs: 300 A. Ancho del dispositivo: 4 módulos, aprox. 72 mm. Contenido: Con terminal de conexión de bus y cubierta de cable. Color: gris claro. Dispositivo de 4 canales Código EAN: 3606485011783
