# Actuador binario carril DIN 4 canales 230 V 16 A con det corriente, referencia MTN647595 de Schneider

- Propiedad del archivo: CONSTRUNARIO
- Formato: FIEBDC-3/2012
- Programa: Construnario Versión 3.51
- Fecha de los precios: 17/06/2024
- Divisa: EUR

**SCH_MTN647595** u Actuador binario carril DIN 4 canales 230 V 16 A con det corriente, referencia MTN647595 de Schneider
Precio: 341.43
Para la conmutación independiente de cargas mediante contactos NA. El actuador tiene una detección de corriente integrada que mide la corriente de carga en cada canal. Todas las salidas de interruptor de 230 V pueden operarse con interruptores manuales. Con conector de bus integrado. Un LED verde indica que el dispositivo está listo para operar una vez que se ha cargado la aplicación. La carga se conecta con terminales de borne atornillado. Para instalación en rieles DIN TH35, según EN 60715. El bus se conecta utilizando un terminal de conexión de bus. no se requiere un riel de datos. Operación como cerrar/abrir contacto. Función de iluminación de escalera con/sin apagado manual y advertencia de apagado. Funciones de retraso. Ambientes. Función lógica. Bloqueo o control prioritario. Función de retroalimentación. Estado. Función central con retraso. Parametrización para falla y recuperación de tensión de bus. Comportamiento de descarga. Función de detección de corriente: Comportamiento cuando el valor excede/no sobrepasa el valor límite. Contador de energía, operación e interruptor con monitoreo de valor límite. Función flash. Tensión nominal: 230 V CA, 50-60 Hz. CC 12-24 V ±10%, 0,1-16 A. Para cada contacto de interruptor: Corriente de interruptor: 16 A, cos Phi 0.6. Operación AC1: máx. 16 A. Operación AC3: máx. 10 A. Operación AC5: máx. 16 A. Capacidad de conmutación de corriente CC: máx. 16 A/24 V CC. Durabilidad de la salida: Mecánico: >1000000. Operación AC1/AC3/AC5: >3x10000. 230V, 1A resistivo: >8x100000. Ampolletas incandescentes: 230 V CA, máx. 3600 W. Ampolletas halógenas: 230 V CA, máx. 2500 W. Ampolletas fluorescentes: 230 V CA, máx. 2500 VA, con compensación en paralelo. Carga capacitiva: 230 V CA, 16 A, máx. 200 µF. Rendimiento mínimo de conmutación: 100 mA/12 V AC/DC. Corriente pico máxima de entrada: 150µs: 600 A. 250µs: 480 A. 600µs: 300 A. Detección de corriente corriente corriente de carga: Rango de detección: 0,1 A a 16 A (valor de seno efectivo o corriente continua). Precisión de detección: +/- 8% del valor de corriente actual (seno) y +/- 100 mA. Frecuencia: 50/60 Hz con tensión alterna. Pantalla: 100 mA. Ancho del dispositivo: 4 módulos, aprox. 72 mm. Contenido: Con terminal de conexión de bus y cubierta de cables. Color: gris claro. dispositivo de 4 canales Código EAN: 3606485100067
