# Sensor anemómetro 0-10 V para estación meteorológica, referencia MTN663591 de Schneider

- Propiedad del archivo: CONSTRUNARIO
- Formato: FIEBDC-3/2012
- Programa: Construnario Versión 3.51
- Fecha de los precios: 17/06/2024
- Divisa: EUR

**SCH_MTN663591** u Sensor anemómetro 0-10 V para estación meteorológica, referencia MTN663591 de Schneider
Precio: 482.87
Sensor de viento con interface de 0-10V Código EAN: 3606485012117
