# Sensor anemómetro 0-10 V con calefacción para estación meteorológica, referencia MTN663592 de Schneider

- Propiedad del archivo: CONSTRUNARIO
- Formato: FIEBDC-3/2012
- Programa: Construnario Versión 3.51
- Fecha de los precios: 17/06/2024
- Divisa: EUR

**SCH_MTN663592** u Sensor anemómetro 0-10 V con calefacción para estación meteorológica, referencia MTN663592 de Schneider
Precio: 496.15
Sensor de viento con interface de 0-10V y calefacción Código EAN: 3606485012124
