# Sensor de lluvia para estación meteorológica, referencia MTN663595 de Schneider

- Propiedad del archivo: CONSTRUNARIO
- Formato: FIEBDC-3/2012
- Programa: Construnario Versión 3.51
- Fecha de los precios: 17/06/2024
- Divisa: EUR

**SCH_MTN663595** u Sensor de lluvia para estación meteorológica, referencia MTN663595 de Schneider
Precio: 401.95
Sensor de lluvia Código EAN: 3606485012155
