# Sensor de luminosidad y temperatura exterior, referencia MTN663991 de Schneider

- Propiedad del archivo: CONSTRUNARIO
- Formato: FIEBDC-3/2012
- Programa: Construnario Versión 3.51
- Fecha de los precios: 17/06/2024
- Divisa: EUR

**SCH_MTN663991** u Sensor de luminosidad y temperatura exterior, referencia MTN663991 de Schneider
Precio: 422.44
Sensor de luminosidad y temperatura El sensor registra los valores de luminosidad y temperatura y los envía al bus. Con canales universales para tareas independientes o para operaciones lógicas combinando temperatura y valor de luminosidad. Función crepuscular. Acoplador de bus integrado. Para montaje en exterior IP54. Código EAN: 3606485100142
