# Acumulador de gel/plomo para suministro de emergencia KNX, referencia MTN668991 de Schneider

- Propiedad del archivo: CONSTRUNARIO
- Formato: FIEBDC-3/2012
- Programa: Construnario Versión 3.51
- Fecha de los precios: 17/06/2024
- Divisa: EUR

**SCH_MTN668991** u Acumulador de gel/plomo para suministro de emergencia KNX, referencia MTN668991 de Schneider
Precio: 135.78
Acumulador de gel/plomo Código EAN: 3606485100166
