# Fuente de alimentación carril DIN 640 mA conex. a suministro emergencia, referencia MTN683890 de Schneider

- Propiedad del archivo: CONSTRUNARIO
- Formato: FIEBDC-3/2012
- Programa: Construnario Versión 3.51
- Fecha de los precios: 17/06/2024
- Divisa: EUR

**SCH_MTN683890** u Fuente de alimentación carril DIN 640 mA conex. a suministro emergencia, referencia MTN683890 de Schneider
Precio: 398.80
Fuente de alimentación, con filtro 640 REG-K con conexión a suministro de emergencia. Código EAN: 3606485100258
