# Toma altavoz 2 módulos, referencia NU348654 de la serie New Unica de Schneider. Color: antracita

- Propiedad del archivo: CONSTRUNARIO
- Formato: FIEBDC-3/2012
- Programa: Construnario Versión 3.51
- Fecha de los precios: 17/06/2024
- Divisa: EUR

**SCH_NU348654** u Toma altavoz 2 módulos, referencia NU348654 de la serie New Unica de Schneider. Color: antracita
Precio: 15.20
Toma altavoz 2 módulos Código EAN: 3606489456092
