# Interruptor persianas Wiser, referencia NU350918 de Schneider

- Propiedad del archivo: CONSTRUNARIO
- Formato: FIEBDC-3/2012
- Programa: Construnario Versión 3.51
- Fecha de los precios: 17/06/2024
- Divisa: EUR

**SCH_NU350918** u Interruptor persianas Wiser, referencia NU350918 de Schneider
Precio: 103.53
Facilita la administración de la luz para una comodidad óptima en el hogar La solución para tu hogar conectado, sostenible e inteligente Para el funcionamiento de la aplicación se necesita el Wiser Gateway. Unica está diseñada con funciones inteligentes para que sea flexible en su uso Agregar un marco de diseño para un conjunto completo Código EAN: 3606481084781
