# Regulador universal de pulsación Wiser, referencia NU351718 de Schneider

- Propiedad del archivo: CONSTRUNARIO
- Formato: FIEBDC-3/2012
- Programa: Construnario Versión 3.51
- Fecha de los precios: 17/06/2024
- Divisa: EUR

**SCH_NU351718** u Regulador universal de pulsación Wiser, referencia NU351718 de Schneider
Precio: 108.96
Ajuste la intensidad de una luz según sea necesario Solución para tu hogar conectado, sostenible e inteligente Inalámbrico para comunicación Unica está diseñada con funciones inteligentes para que sea flexible en su uso Agregar un marco de diseño para un conjunto completo Código EAN: 3606481084811
