# Carátula toma RJ45 2 módulos, referencia NU941130 de la serie New Unica de Schneider. Color: aluminio

- Propiedad del archivo: CONSTRUNARIO
- Formato: FIEBDC-3/2012
- Programa: Construnario Versión 3.51
- Fecha de los precios: 17/06/2024
- Divisa: EUR

**SCH_NU941130** u Carátula toma RJ45 2 módulos, referencia NU941130 de la serie New Unica de Schneider. Color: aluminio
Precio: 10.28
Carátula toma RJ45 2 módulos Código EAN: 3606489466985
