# Interruptor, referencia S530201 de la serie Odace de Schneider. Color: plata

- Propiedad del archivo: CONSTRUNARIO
- Formato: FIEBDC-3/2012
- Programa: Construnario Versión 3.51
- Fecha de los precios: 17/06/2024
- Divisa: EUR

**SCH_S530201** u Interruptor, referencia S530201 de la serie Odace de Schneider. Color: plata
Precio: 10.08
Interruptor 10 A plata de SCHNEIDER ELECTRIC. Código EAN: 3606480492617
