# Toma de RJ-45 doble sahara

- Propiedad del archivo: CONSTRUNARIO
- Formato: FIEBDC-3/2012
- Programa: Construnario Versión 3.51
- Fecha de los precios: 17/06/2024
- Divisa: EUR
- Código: schneider-el (26/06/2024)

**USCH1163** u Toma de RJ-45 doble sahara
Toma de RJ-45 doble sahara de la serie D-LIFE de SCHNEIDER ELECTRIC, compuesto por Toma doble RJ45 cat.6 UTP ref. MTN4576-0002, Tapa RJ45 doble D-Life, sahara ref. MTN4572-6033, Marco 1 elemento D-Life, sahara ref. MTN4010-6533, realizado con caja empotrar universal, tubo pvc corrugado Ø16 mm y cable UTP cat. 6. Instalado y funcionando.

| Código | Ud | Descripción | Rendimiento | Precio | Importe |
|---|---|---|---|---|---|
| SCH_MTN45760002 | u | Toma doble RJ45 cat.6 UTP, referencia MTN4576-0002 de Schneider (material) | 1.000 | 41.87 | 41.87 |
| PSCHMTN45726033 | u | Tapa RJ45 doble D-Life, sahara (material) | 1.000 | 21.55 | 21.55 |
| SCH_MTN40106533 | u | Marco referencia MTN4010-6533 de la serie D-Life de Schneider. 1 elemento. Color: Sáhara (material) | 1.000 | 11.32 | 11.32 |
| MTC_TPVCCF16 | m | Tubo PVC corrugado flexible Ø16 mm (material) | 8.000 | 0.27 | 2.16 |
| MTC_CUTPC6 | m | Cable UTP categoría 6 (material) | 8.000 | 0.85 | 6.80 |
| MTC_CEU | u | Caja de empotrar universal (material) | 1.000 | 0.62 | 0.62 |
| MTC_PEQMAT | u | Pequeño material (material) | 1.000 | 0.95 | 0.95 |
| MOC004 | h | Ayudante (mano de obra) | 0.020 | 19.48 | 0.39 |
| MOC060 | h | Oficial 1ª electricista (mano de obra) | 0.130 | 21.61 | 2.81 |
| MOC061 | h | Ayudante electricista (mano de obra) | 0.130 | 19.45 | 2.53 |
|  |  | Costes directos |  |  | 91.00 |

## Recursos

**SCH_MTN45760002** u Toma doble RJ45 cat.6 UTP, referencia MTN4576-0002 de Schneider
RJ45 doble cat 6 UTP Código EAN: 3606480421280

**SCH_MTN40106533** u Marco referencia MTN4010-6533 de la serie D-Life de Schneider. 1 elemento. Color: Sáhara
Marco 1 elemento D-Life, sahara Código EAN: 3606480890444
