# Columna de cocina profesional para instalar sobre encimera de Genebre - De Genebre

- Propiedad del archivo: CONSTRUNARIO
- Formato: FIEBDC-3/2012
- Programa: Construnario Versión 3.51
- Fecha de los precios: 21/11/2024
- Divisa: EUR

**GEN_173304** u Columna de cocina profesional para instalar sobre encimera de Genebre - De Genebre
Precio: 238.07
Columna de cocina profesional para instalar sobre encimera de Genebre 1) Muelle cromado de acero inoxidable AISI 304. 2) Flexo con tubo interior PEX, mallado en acero inoxidable y funda plástica, doble grapaje y tuercas de ½”giratorias. 3) Ducha con cierre automático y anilla de retención uso continuado, mango de tecnopolímero antiescaldamiento. 4) Soportes en latón cromado regulables en altura. 5) Cromados según EN 248. 6) Soporte de encimera con conexión estándar G ½”. 7) Temperatura máxima: 80 °C. 8) Temp. máx. recomendada: 65 °C. 9) Presión máxima: 10 bar. 10) Presión mínima: 0,5 bar. 11) Presión recomendada: 1 - 3 bar. Columna de cocina profesional para instalar sobre encimera de dimensiones reducidas. Dotada de un muelle de acero inoxidable AISI 304 cromado. Soportes y barra en latón CW617N cromados según EN 248. Provisto de un flexo de acero inoxidable con funda plástica para facilitar la limpieza. Ducha con diseño ergonómico, cierre automático y doble posición de espray (concentrado y ducha). Dotado de filtro plástico antipartículas. Incluye todos los elementos de fijación.
