# Válvula de esfera paso reducido, referencia 2035 12 de Genebre. 1 pieza 4'' - De Genebre

- Propiedad del archivo: CONSTRUNARIO
- Formato: FIEBDC-3/2012
- Programa: Construnario Versión 3.51
- Fecha de los precios: 02/07/2024
- Divisa: EUR

**GEN203512** u Válvula de esfera paso reducido, referencia 2035 12 de Genebre. 1 pieza 4'' - De Genebre
Precio: 259.30
Válvula de esfera paso reducido, referencia 2035 12 de Genebre. 1 pieza 4'' 1. Válvula esfera paso reducido 1 pieza. 2. Extremos prolongados para soldar. 3. Construcción acero carbono DIN St-37. 4. Asientos PTFE + Grafito. 5. Tóricas en el eje de FPM. 6. Esfera Inoxidable 304, Eje Inoxidable 303. 7. Presión máxima de trabajo: PN 25 / 40 según medida. 8. Temperatura de trabajo –30 ºC +200 ºC. 9. Libre de mantenimiento, ajuste o lubricación. 10. Fácil Instalación. Const. cuerpo: acero carbono DIN ST-37. Extremos prolongados para soldar. Esfera INOX. 304. Eje INOX. 303. Asientos PTFE + grafito. Tóricas eje viton. PN 25/40. Temp. -30ºC +200ºC. Mando manual por palanca hasta 6”. Reductor manual >6”
