# Columna de cocina profesional con grifo mezclador monomando, maneta medical y caño giratorio de Genebre - De Genebre

- Propiedad del archivo: CONSTRUNARIO
- Formato: FIEBDC-3/2012
- Programa: Construnario Versión 3.51
- Fecha de los precios: 21/11/2024
- Divisa: EUR

**GEN_180304** u Columna de cocina profesional con grifo mezclador monomando, maneta medical y caño giratorio de Genebre - De Genebre
Precio: 402.58
Columna de cocina profesional con grifo mezclador monomando, maneta medical y caño giratorio de Genebre 1) Muelle cromado de acero inoxidable AISI 304. 2) Flexo con tubo interior PEX, mallado en acero inoxidable y funda plástica, doble grapaje y tuercas de ½”giratorias. 3) Ducha con cierre automático y anilla de retención uso continuado, mango de tecnopolímero antiescaldamiento. 4) Soportes en latón cromado regulables en altura. 5) Cromados según EN 248. 6) Montura cerámica ¼ vuelta. 7) Cartucho cerámico silencioso Ø40 con salida libre. 8) Latiguillos de 35 cm (M10x1; G ?”). 9) Conjunto de sujeción mediante herradura metálica y juego de retenciones. 10) Aireador plástico antical hembra M22x1 11) Temperatura máxima: 80 °C. 12) Temp. máx. recomendada: 65 °C. 13) Presión máxima: 10 bar. 14) Presión mínima: 0,5 bar. 15) Presión recomendada: 1 - 3 bar. Columna de cocina profesional con grifo mezclador monomando, maneta medical y caño giratorio para instalar sobre encimera de dimensiones reducidas. Dotada de un muelle de acero inoxidable AISI 304 cromado. Grifo en latón CC754S, soportes y barra en latón CW617N cromados según EN 248. Provisto de un flexo de acero inoxidable con funda plástica para facilitar la limpieza. Maneta en tecno polímero. Ducha con diseño ergonómico, cierre automático y doble posición de espray (concentrado y ducha). Grifo con cartucho cerámico mezclador D40, conexiones flexibles y válvulas antirretorno. Caño dotado de montura ¼ vuelta. Incluye todos los elementos de fijación.
